# Umbau- Erweiterung und Instandsetzung der Kommunalen Kindertagesstätte Abenteuerland OG Maikammer
Angebotsaufforderung (GAEB DA XML 3.2, DA83)
Projekt: 2301_Kom. KiGarten
Projektbezeichnung: Umbau- Erweiterung und Instandsetzung der Kommunalen Kindertagesstätte  Abenteuerland OG Maikammer
Währung: EUR
Auftraggeber: Ortsgemeindeverwaltung Maikammer, vertr. durch Herrn Markus Sell, Immengartenstraße 24, 67487 Maikammer
Erstellt mit: AVAPLAN, AVAPLAN win64bit 26.2.3.4464, 17.07.2026

## VORWORT ALLGEMEIN
VORWORT ALLGEMEIN

Bei dem Bauvorhaben handelt es sich um die Erweiterungs-, Umbau- und Instandsetzungsmaßnahme der kommunalen Kindertagesstätte Abenteuerland der Ortsgemeinde Maikammer.
Die Kindertagesstätte wurde, in seiner über 30- jährigen Geschichte, bereits mehrfach umgebaut und erweitert.
Aufgrund begrenzter Freiflächen erfolgt die Erweiterung innerhalb des derzeitigen Baufensters.
Nach teilweisem Rückbau des Dachgeschoßes erfolgt durch die Aufstockungsmaßnahme eine Erweiterung von ca. 280 m² Bruttogeschossfläche.
Das Gebäude ist zweigeschossig, nicht unterkellert und ist an der Ostgrenze teilweise grenzständig gebaut.
Die Aufstockung des Gebäudes wird als Erstes durchgeführt. Anschließend folgt die energetische Sanierung des Bestandes und damit der Austausch der Fenster und das Dämmen der bestehenden Mauerwerkswände aus dem Jahr 1993.
Eine Ausnahme bei diesem Bauablauf besteht an der Nordseite/Ostseite. Die Dämm- und Putzarbeiten des Erdgeschosses sollten dort mit dem Obergeschoss erfolgen, da im Anschluss dieser Arbeiten ein Fluchtbalkon vor die Fassade gesetzt wird.

Es wird darauf hingewiesen, dass die Baumaßnahme bei laufendem KITA-Betrieb durchgeführt wird.

Es wird ausdrücklich darauf hingewiesen, dass aufgrund des laufenden Kita-Betriebs der Einbau der Arbeiten in zwei Bauabschnitten erfolgen wird.
Der erste Bauabschnitt umfasst die Leistungen im Obergeschoss.

Der Zweite Bauabschnitt erfolgt nach Fertigstellung des Obergeschosses.
Voraussichtlich sind diese Arbeiten in der ersten Jahreshälfte 2027 zu erbringen.

Soweit die Arbeiten bei laufendem Betrieb durchgeführt werden gilt:

Maßnahmen zur ständigen Sicherung der Baustellenbereiche bzw. daraus entstehende Umstände und
Behinderungen werden nicht gesondert vergütet und sind in die Einheitspreise einzurechnen.

Lärmintensive Arbeiten sind vorzugsweise an Nachmittagen, Wochenenden sowie Schließtagen
durchzuführen und ggf. mit der Bauleitung und der Kitaleitung abzustimmen.
Es ist davon auszugehen, dass die Arbeiten nicht unterbrechungsfrei ausgeführt werden können.

Es ist davon auszugehen, dass gewisse Zeit- und Ausführungstermine mit der Kita-Leitung abzustimmen sind.

Gesonderte Anfahrten, Aufwendungen usw. die aus dieser Tatsache entstehen werden nicht gesondert vergütet.

Grundlage für die Ausschreibung sind:
- die VOB
- sämtliche für das jeweilige Gewerk gültige DIN-Normen im besonderen DIN 18350 für Putz- und Stuckarbeiten
- die anerkannten Regeln der Technik und Bautechnik
 insbesondere die Flachdachrichtlinien bei den Dach- und Wandanschlußarbeiten
- die gesetzlichen und behördlichen Vorschriften und Bestimmungen

insbesondere wird verwiesen auf:
VOB Teil C Allgemeine Technische Vertragsbedingungen für Bauleistungen (ATV)
DIN 18299, Ziffer 0, Normen und deren Gleichwertigkeit und die Allgemeine Regelungen für Bauarbeiten jeder Art

Soweit in der Leistungsbeschreibung auf Technische Spezifikationen, z. B. nationale Normen, mit denen Europäische Normen umgesetzt werden, europäische technische Zulassungen, gemeinsame technische Spezifikationen, Internationale Normen, Bezug genommen wird, werden auch ohne den ausdrücklichen Zusatz: "oder gleichwertig" immer gleichwertige Technische Spezifikationen in Bezug genommen.

Alle Positionen verstehen sich inkl. Lieferung und Montage, auch wenn nicht in den Positionen selbst beschrieben.

Die Baustellensicherheit, sowie deren Sicherung unter Berücksichtigung der VDE, Berufsgenossenschaft und der Baustellenverordnung durch den Auftragnehmer ist zu gewährleisten.

Während des laufenden Kindergartenbetriebs können Behinderungen durch den Tagesablauf im Kindergarten entstehen. Mögliche Unterbrechungen der Arbeiten aufgrund von z.B. Ruhezeiten sind mit einzukalkulieren.

Allgemeine Bauausführung.
Die geplante Gebäudeerweiterung und Gebäudeaufstockung erfolgt in der klassischen Holzrahmen- bzw.  Holztafelbauweise.
Zur Ertüchtigung der Stahlbetondecke wird die Decke über dem Erdgeschoss durch eine Holzstapeldecke verstärkt.
Die Außen- und Innenwände werden in der Holzrahmenbauweise errichtet.
Die Decke über dem Obergeschoss, wird als Flachdachkonstruktion mit ausgedämmter Holzbalkenkonstruktion durchgeführt.
Anbindung und Anschlüsse an die bestehenden Dachkonstruktionen werden klassisch als Wand -Dachanschlüsse, sowie über notwendige Standkehlen an den Übergängen, ausgebildet.

Erschließung/Zufahrt zur Baustelle/Baustelleneinrichtung.
Die Zufahrt zur Baustelle erfolgt über den öffentlichen Parkplatz am Frantzplatz.
Parkmöglichkeiten auf dem öffentlichen Platz sind zeitlich begrenzt.
Es besteht die Möglichkeit das südwestlich des Baufensters gelegene Parkhaus gegen Gebühr zu nutzen.
Der Bieter /Auftragnehmer hat sich Vorort über die Gegebenheiten der Straßen, Gehwege und Zufahrten kundig zu machen.

Im nordöstlichen Bereich der Parkflächen wird bauseits ein umzäunter Verkehrs-, Lager- und Abstellplatz mit stationärem Drehkran, Sanitär-, Bauleitercontainer errichtet.
Nach Absprache mit der Bauleitung besteht die Möglichkeit eine Materialbude, sowie ein Mannschaftswagen -durch den Auftragnehmer- aufzustellen. Die vom Unternehmer in Anspruch genommenen Lagerplatzflächen sind nach Durchführung der Arbeiten wieder in den ursprünglichen Zustand zu versetzen.
Nicht bauseitsabgestellte Ware hat der Auftragnehmer eigenverantwortlich gegenüber Witterungseinflüssen, Feuergefahr oder Diebstahl zu sichern.

Die Bauarbeiten dürfen grundsätzlich nur in einem Zeitfenster von Montag - Freitag zwischen 6.00 Uhr und 20.00 Uhr, sowie bei Bedarf an Samstagen von 6.00 Uhr -14.00 Uhr, durchgeführt werden.

Jede Position ist eine abgeschlossene Leistung und daher als abgeschlossene Leistung zu kalkulieren.
Alle Positionen verstehen sich inkl. Lieferung und Montage, auch wenn nicht in der Position selbst beschrieben.
Die Baustellensicherung durch Absperrband/Bauzäune ist gewährleistet.

## ALLGEMEINE BAUSTELLENANWEISUNGEN
ALLGEMEINE BAUSTELLENANWEISUNGEN
Der Unternehmer hat sich mit den örtlichen Gegebenheiten vor Angebotsabgabe vertraut
zu machen.
Die Baustelle ist für Schwerlastverkehr gut zu erreichen.
Die exakte Bestandstopographie geht aus den beigefügten Plänen hervor.

Angaben zur Baustelle.
Gründung:
Die Gründung der Erweiterung und Aufstockung erfolgt durch die Rohbaufirma. Die Auffüllflächen sollen eben hergestellt und auf OK Schotterunterbau hergestellt und verdichtet werden.
Die korrekte Beschaffenheit soll durch statische Lastplattendruckversuche nachgewiesen werden
(Anzahl und Lage der LPs gemäß Angabe Objektüberwacher).

Entwässerung:
Die Gebäudeentwässerung (Schmutz- und Regenwasser) kann an das bestehende Abwassersystem angeschlossen werden.

Schutz öffentlicher Flächen:
Vorhandene Schäden im öffentlichen Straßen- und Verkehrsbereich sind vor Beginn der Arbeiten beim Auftraggeber anzuzeigen.
Die Sicherung und Reinigung von Straße; Parkplatz und Baustelle während der Baumaßnahme ist Pflicht des Auftragnehmers und hat unaufgefordert kostenlos zu erfolgen.

Baustelleneinrichtung:
Ein umlaufender Bauzaun wird bauseits erstellt.
Notwendige Stell-und Abstellflächensind vorab mit dem Objektüberwacher abzusprechen.
Die Baustellensicherung und der Verschluss der Bauzäune ist während der gesamten Bauzeit durch den Unternehmer zu gewährleisten.

Baustrom und Bauwasser:
Der Baustrom (Baustromkasten bis zu 50 m Kabel, bis zu 64 Amp, bestückt mit mindestens 3 Steckdosen mit je 230 V und 3 Starkstromanschlüssen geeignet für Baustromanschluss) wird vom Auftraggeber bereitgestellt.
Ein Außenzapfhahn wird bauseits bereitgestellt.
Die Schutzstromschalter-Kontrolle erfolgt durch den Auftraggeber in regelmäßigen Abständen gemäß VDE.
Die Strom- & Wasserkosten werden für die Dauer der Baumaßnahme vom Auftraggeber übernommen.

Ein Sanitärcontainer wird auf der Baustelle bereitgestellt. Eine pflegliche Nutzung der zur Verfügung gestellten Anlage wird vorausgesetzt.

Ver- und Entsorgungsleitungen:
Auf dem Grundstück sind vorhandene Ver- und Entsorgungsleitungen.
Die genaue Lage der Leitungen ist vorher mit dem Objektüberwacher und den zuständigen Werken abzusprechen.

## Vorbemerkungen zum Leistungsverzeichnis
VORBEMERKUNGEN ZUM LEISTUNGSVERZEICHNIS

Angaben zu den Malerarbeiten DIN 18 363:

Mit den zu verwendenden Materialien sind auf Verlangen des Arbeitgebers  Ausführungsmuster bis zu 1,00 qm Fläche oder 1,00 m Länge am Bauwerk anzubringen.
Alle Anstriche, Lackierungen und Beschichtungen können mit der Hand oder maschinell ausgeführt werden.
Der Auftragnehmer hat den Untergrund eigenverantwortlich auf Eignung für die Durchführung seiner Leistung zu prüfen.
Eventuelle Bedenken sind vor der Ausführung der Arbeiten schriftlich anzubringen, vor allem bei:
a. weichem, rieselndem und gerissenem Putz,
b. mineralischem Untergrund mit zu hoher Feuchtigkeit,
c. Sinterschichten, Salzausblühungen,
d. Betonflächen, die in der Oberfläche Bindemittelanreicherungen enthalten oder anstrichunverträgliche Schalölrückstände aufweisen,
e. feuchtem harzreichem, gerissenem oder astreichem Holz,
f. Holz, das erkennbar von Bläue, Fäulnis oder Insekten befallen ist,
g. Grundanstriche auf Stahlbauteile, deren Eignung für die Folgeanstriche nicht gegeben ist
h. unterrosteten oder schlecht haftenden Voranstrichen.

Reste von Anstrichstoffen dürfen nicht in Ausgüsse, WC-Becken, Badewannen usw. geschüttet werden. Als Nebenleistungen gehören zu den in Teil B, DIN 1961, § 2
Ziff. 1 VOB festgelegten Leistungen insbesondere:
a. Maßnahmen zum Schutze von Fußböden, Türen, Fenstern, Beschlägen und sonstigen Bauteilen und Einrichtungsgegenständen vor Verunreinigungen und Beschädigungen.
b. Ausbessern von Putz- und Untergrundschäden geringen Umfanges bei allen Anstricharbeiten
c. Erstellen und Vorhalten von Gerüsten, der Arbeitsbühnen bis zu 2,00 m über Gelände oder Fußboden liegen, ferner Hilfsrüstungen, wie Dachböcke, Leitern, Gurte und dergleichen
d. Aus- und Einhängen der Türen, Fenster und dergl. für den Anstrich, sowie ihre Kennzeichnung zur Verhütung von Verwechslungen.

Tapezierarbeiten nach DIN 18 366

Maßgebend für die Ausführung der Leistungen sind die allgemeinen technischen Vorschriften und Vertragsbedingungen.
Stoffe und Materialien die der Auftragnehmer zu liefern und zu verarbeiten hat müssen für den jeweiligen Verwendungszweck geeignet und aufeinander abgestimmt sein. Stoffe für die DIN-Normen bestehen, müssen den DIN-Güte und Maßbestimmungen entsprechen. Des Weiteren sind die Ausführungsrichtlinien des Herstellers zu beachten.

Der Untergrund für Wandanstriche und Tapeten ist aus einlagigem Maschinenputz bzw. Gipskartonplatten herzustellen.
Für Außenanstriche steht das Gerüst der Verputzfirma zu Verfügung.
Sämtliche Preise sind einschl. erforderlicher Materialien, Lohn - und Nebenkosten zu kalkulieren. Kalkulationsfehler begründen keine Nachforderungen.

Angaben zur Baustelle:
Sicherheit.
Die allgemeinen Anforderungen an Schutz- u. Sicherheitsmaßnahmen sind einzuhalten und Aufgabe des Auftragnehmers.
Allgemeine Maßnahmen der Baustellenverordnungen sind einzuhalten.

Krannutzung.
Ein Baukran wird für die Materialtransporte im Außenbereich bauseits zur Verfügung stehen. Sollte eine Bedienung erforderlich werden, ist dies mit dem Aufsteller entsprechenden abzustimmen. Anfallende Kosten gehen zu Lasten des Auftragnehmers.

Bei den Arbeiten mit Kran ist zu beachten, dass der Funkturm außer Betrieb gesetzt werden muss.
Gleiches gilt für Arbeiten auf dem Dach.
Die Angaben zu den Sicherheitsabständen sind zu beachten und die Abschaltung rechtzeitig beim Auftraggeber zu beantragen.

Entsorgung.
Ausgebaute bzw. anfallende Materialien sind entsprechend ihrer Verwertung zu entsorgen.
Preise für anfallende Abbruchmaterialien beinhalten Transport- und Entsorgungskosten. Mengennachweise sind nach Aufforderung des AG vorzulegen.

Gerüst.
Das Außengerüst wird bauseits für die Zimmerer- und Dachdeckerarbeiten, Rohbauarbeiten, WDVS-Arbeiten, Verputzarbeiten, in den Sanierungs- und Arbeitsbereichen errichtet.

Das Gerüst ist so zu schützen, dass keine Unbefugten auf das Gerüst gelangen können.

Verunreinigungen des Gerüst gehen zulasten des Verursachers!

## ALLGEMEINE GRUNDLAGEN
ALLGEMEINE GRUNDLAGEN

Bestandteil der Ausschreibung:
Bestandteil der Ausschreibung und damit Grundlage des Angebots sind folgende Unterlage:

-  das Leistungsverzeichnis, inkl. aller Vortexte
-  Lageplan
-  Baustelleneinrichtungsplan
-  Zufahrtsplan
-  die Ausführungsplanung des Architekten
-  der vorläufige Bauablaufplan

Haftung:
Die Haftung des Auftragnehmers endet erst nach der Abnahme der gesamten Leistung. Teilabnahme befreit nicht von Haftung.
Für die Dauer der eigenen Arbeiten übernimmt der Unternehmer die allgemeine Verantwortung nach § 56 der LBauO. Hierzu hat der Auftragnehmer einen Fachbauleiter (Bauführer) zu stellen und zu benennen.
Auftraggeber sowie Bauleitung lehnen jede Verantwortung ab.
Der vom Auftragnehmer zu benennende Bauleiter oder Polier muss über entsprechende Sach- und Fachkenntnis verfügen.
Für die Einhaltung der Vorschriften der verschiedenen Berufsgenossenschaften haftet der Auftragnehmer eigenverantwortlich. Eventuelle Missstände sind unverzüglich zu beseitigen.

Pläne und Zeichnungen:
Soweit erforderlich stellt der Bauleiter dem Unternehmer zwei Sätze kostenlos zu Verfügung. Jede weitere Ausfertigung hat der Unternehmer zu bezahlen.
Der Verfasser behält sich das Urheberrecht ausdrücklich vor. (geistiges Eigentum).
Der Auftragnehmer ist verpflichtet die Maße und Massen zu kontrollieren. Unstimmigkeiten sind der Bauleitung unverzüglich mitzuteilen.
Für die Ausfallzeiten, sowie falsch ausgeführte Arbeiten auf Grund von Maßungenauigkeiten haftet der Auftragnehmer.

Aufmass/Abrechnung:
Sämtliche Aufmaße werden gemeinsam mit der Bauleitung vorgenommen. Nach der Endabnahme der ausgeführten Arbeiten kann der Unternehmer seine Schlußrechnung stellen.

## ELEKTRONISCHE ANGEBOTSABGABE
ELEKTRONISCHE ANGEBOTSABGABE

Entscheidend sind die Leistungsverzeichnisse und alle Zeichnungen. Der Bieter erkennt das Leistungsverzeichnis im Urtext an.
Es wird ausschließlich eine elektronische Angebotsabgabe im Dateiformat GAEB und PDF akzeptiert.

## Malerarbeiten
EP-Anteile: Löhne; Stoffe; Geräte; Sonstiges

*Hinweis: LAGEPLAN*
LAGEPLAN BAUGRUNDSTÜCK

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
*Hinweis: ZUFAHRT UND BAUSTELLENEINRICHTUNG*
ZUFAHRT UND BAUSTELLENEINRICHTUNG

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Zufahrt zum Baufeld

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Baustelleneinrichtungsplan

### Abschnitt 1 Tapezier- und Malerarbeiten OG

*Hinweis: UNTERGRUNDVORBEREITUNG*

**1.1 Überspannen von Baustoff-Materialübergängen**
Einbetten und überspannen von verschiedenen Baustoff-Materialübergängen mittels textilem Glasfasergittergewebe.

inkl. Lieferung und und Montagekosten

Materialübergänge zwischen Trockenbau-/Holzständerwänden und Mauerwerkswänden
Breite Überspannung:  50cm-100cm

einschl. aller Neben- und  Sicherungsarbeiten
Eventuelle Flächen- und Arbeitsgerüste sind bei Bedarf mit einzukalkulieren.
inkl. Lieferung, Montage Material
Menge: 50,000 m²

**1.2 Spachtelung GK-Platten, Q3**
*** Bezugsbeschreibung
Die bauseitig vorhandenen mit Gipskartonplatten beplankt  und bereits nach Q2-Anforderungen  verspachtelten Innenwände, spachteln.
Die Spachtelung der Oberfläche soll der Qualitätsstufe Q3 entsprechen. Die Wandbekleidung aus Gipskartonplatten muss für die direkte Beschichtung der Oberfläche geeignet sein.

Qualitätsstufe Q-3 gemäß Merkblatt Nr. 2 (Verspachtelung von Gipsplatten - Oberflächengüten; Bundesverband der Gips- und Gipsbauplattenindustrie e.V. Darmstadt).
Inkl. stufenlosem Übergang zur Plattenoberfläche, zuzüglich einem breitem Ausspachteln der Fuge und scharfem Abziehen der Gipskartonoberfläche mit gut füllender hoch kunststoffvergüteter Gipsspachtelmasse,

Farbton: Naturweiß

einschl. aller Neben- und  Sicherungsarbeiten
Eventuelle Flächen- und Arbeitsgerüste sind bei Bedarf mit einzukalkulieren.
inkl. Lieferung, Montage Material
Menge: 600,000 m²

**1.3 Spachtelung GK-Platten, Q3 Abkofferung Decke**
*** wie Position 1.2
Ort: Abkofferung Lüftungskanal an Decke OG
Menge: 15,000 m²

**1.4 Wandflächen abschleifen, entstauben und grundieren**
Innenflächen aus neuem, lufttrockenem Putz (Q3),Gipskartonplatten reinigen.
Geringfügige Verunreinigungen durch Staub, Putzreste, Betonschlämme o.ä. ganzflächig entfernen. Kleine Unebenheiten wie Randzonen und Spachtelgrate schleifen und entstauben, anschließend Grundanstrich mit geeignetem Grundanstrichstoff auftragen.

inkl. Material- und Herstellungskosten

Ort:  Wändflächen ohne Fliesen OG

einschl. aller Neben- und  Sicherungsarbeiten
Eventuelle Flächen- und Arbeitsgerüste sind bei Bedarf mit einzukalkulieren.
inkl. Lieferung, Montage Material
Menge: 600,000 m²

*Hinweis: TAPEZIEREN*

**1.5 Glasfasergewebetapete, strukturiert vorimprägniert liefern, verkleben und anbringen**
*** Bezugsbeschreibung
Glasfasergewebetapete, strukturiert und  vorpigmentiert (ca. 215g/m² ) in satt aufgetragenen Dispersionskleber (ca. 300ml/m²) einlegen und mit einer Moosgummiwalze blasenfrei andrücken. Bahnen auf Stoß verlegen.

Vorher ist der Untergrund auf Tragfähigkeit zu prüfen.

Bauteil:  Wand. Untergrund Putz, Gipskartonplatten
Ort:  Wändflächen innen OG

einschl. aller Neben- und  Sicherungsarbeiten
Eventuelle Flächen- und Arbeitsgerüste sind bei Bedarf mit einzukalkulieren.
inkl. Lieferung, Montage Material
Menge: 600,000 m²

**1.6 ZULAGE: Tapezieren und Beschichten Laibungen**
*** wie Position 1.5
Zulage zu Tapezieren und Beschichten der, Leibungen

Leibungstiefe ca. 12-15cm
Menge: 110,000 m

**1.7 Tapezieren der Abkofferung Decke**
*** wie Position 1.5
Abkofferung Zuluftkanal unter Decke, dreiseitig
Abwicklung:  40x65x40
Länge:  8,0m
Ort: Obergeschoss, Spielflur, Gruppe 5
Menge: 15,000 m²

**1.8 Anschlußfugenabdichtung Wand mit Acryl ausspritzen**
Anschlussfugenabdichtung zwischen Wand und Decke (horizontal und vertikal), um Fenster, in Fensterlaibungen, entlang der Abkofferungen an Wand/Decke, Wand und Dachschrägen,  Anschluss-, Trenn- und Dichtungsfugen
mit Acrylfugenmaterial
entsprechend DIN 53778, matt, emissions- und lösemittelfrei (mit Gutachten) ausspritzen.

inkl. Lieferung- Material- und Verarbeitungskosten
Menge: 500,000 m

*Hinweis: ANSTRICH*

**1.9 Zweifache, deckende Beschichtung mit Farbe, Wand**
*** Bezugsbeschreibung
Zwischenbeschichtung mit Dispersionsfarbe und Schlussbeschichtung liefern und deckend aufbringen.
Schlussbeschichtung mit Dispersionsfarbe, emissions- und lösemittelfrei, waschbeständig DIN 53778, matt, mittels Konservierungsmittelfreier Innenfarbe

Angebotenes Fabrikat '..................................................'

Einbauort:  gesamte, nicht geflieste Wandflächen OG
  inkl. Nebenraum 2

Farbe, Glanzgrad: gem. Bauherr/Bemusterung, heller Farbton

inkl. Lieferung- , Material- und Verarbeitungskosten
einschl. aller Neben- und  Sicherungsarbeiten
Eventuelle Flächen- und Arbeitsgerüste sind bei Bedarf mit einzukalkulieren.
Menge: 600,000 m²

**1.10 ZULAGE: Malermäßiges Beschichten Laibungen**
*** wie Position 1.9
Zulage zu malermäßigem Beschichten der, Leibungen

Leibungstiefe ca. 12-15cm
Menge: 110,000 m

**1.11 Zweifache, deckende Beschichtung mit Farbe, Decke Abkofferung**
*** wie Position 1.9
Einbauort:  Abkofferung Lüftungskanal an Decke OG
Menge: 15,000 m²

### Abschnitt 2 Tapezier- und Malerarbeiten EG

**2.1 Schützen des Bestand Bodenbelags und Möbel**
Abdecken und Abkleben von den Bestands Bodenflächen mit rutschsicherem Malervlies

Der Bestandsboden bleibt erhalten und sollte daher nicht verschmutzt und ggf. von Farbverunreinigungen gesäubert werden.

Durch Folie vorhandene Möbel schützen und temporär abdecken zum Schutz vor Verschmutzungen durch Farbe/Gips.

Die Reinigung von bestehenden und erhaltenswerten Bauteilen (Boden, Mobiliar) wird nicht gesondert Vergütet und ist mit dieser Position abgegolten.

Anschließender Rückbau/
Mitnahme/Entsorgung des Abdeckmaterials

Ort:  EG Gruppenraum 1-2 + Nebenräume, Essen 1+2, Bewegungsraum inkl. Material, Küche inkl. Nebenräume

inkl. Material und Herstellungskosten
Menge: 325,000 m²

*Hinweis: TAPETE ENTFERNEN*

**2.2 Altbeschichtung Raufasertapete entfernen, innen**
Entfernen von vorhandener Beschichtung im Innenbereich durch lösen, Abkratzen und Nachwaschen für neue Beschichtung.

Alte Beschichtung:  Raufaser, inkl. Anstrich
Neue Beschichtung:  Raufasertapete

Ort:  Decke Besprechung
  Decke Büro/Leitung

einschl. aller Neben- und  Sicherungsarbeiten
Eventuelle Flächen- und Arbeitsgerüste sind bei Bedarf mit einzukalkulieren.
inkl. Lieferung, Montage Material und Entsorgungskosten
Menge: 52,000 m²

**2.3 Altbeschichtung Glasfasertapete entfernen, Laibungen Fenster**
Entfernen von vorhandener Beschichtung im Innenbereich durch lösen, Abkratzen und Nachwaschen für neue Beschichtung.

Vorsichtige Trennung der Laibungsbeschichtung und der raumseitigen Tapetenbeschichtung durch abschneiden der Tapete an/vor Ecke.
Ein fachgerechter Anschluss durch eine neue Beschichtung ist vorzubereiten.

Alte Beschichtung:  Glasfasertapete, inkl. Anstrich
Neue Beschichtung:  Glasfasertapete

Ort:  Fensterlaibungen mit neuen Fenstern EG
  ca. 165m x 0,15cm Laibungstiefe

einschl. aller Nebenarbeiten
inkl. Lieferung, Montage Material- und Entsorgungskosten
Menge: 25,000 m²

*Hinweis: UNTERGRUNDVORBEREITUNG*

**2.4 Überspannen von Baustoff-Materialübergängen**
Einbetten und überspannen von verschiedenen Baustoff-Materialübergängen mittels textilem Glasfasergittergewebe.

inkl. Lieferung und und Montagekosten

Materialübergänge zwischen Trockenbau-/Holzständerwänden und Mauerwerkswänden
Breite Überspannung:  50cm-100cm

Ort:  Decke/Wand Besprechung
  Wände Windfang
  Büro/Leitung
  Wand Essen 1/Essen 2

einschl. aller Neben- und  Sicherungsarbeiten
Eventuelle Flächen- und Arbeitsgerüste sind bei Bedarf mit einzukalkulieren.
inkl. Lieferung, Montage Material
Menge: 40,000 m²

**2.5 Spachtelung MW-Wände, Q3 in Teilbereichen**
*** Bezugsbeschreibung
Die bauseitig vorhandenen nach Q2-Anforderungen  verspachtelten Innenwandstellen, spachteln.
Die Spachtelung der Oberfläche soll der Qualitätsstufe Q3 entsprechen. Die Wände und Decken aus Mauerwerk/Beton/Gipskartonabkofferungen müssen für die direkte Beschichtung der Oberfläche geeignet sein.

Qualitätsstufe Q-3 gemäß Merkblatt Nr. 2 (Verspachtelung von Gipsplatten - Oberflächengüten; Bundesverband der Gips- und Gipsbauplattenindustrie e.V. Darmstadt).
Inkl. stufenlosem Übergang zur Plattenoberfläche, zuzüglich einem breitem Ausspachteln der Fuge und scharfem Abziehen der Gipskartonoberfläche mit gut füllender hoch kunststoffvergüteter Gipsspachtelmasse,

Farbton: Naturweiß

einschl. aller Neben- und  Sicherungsarbeiten
Eventuelle Flächen- und Arbeitsgerüste sind bei Bedarf mit einzukalkulieren.
inkl. Lieferung, Montage Material

Ort:  Wand Besprechung
  Wände Windfang
  Büro/Leitung
  Wand Essen 1/Essen 2
Menge: 40,000 m²

**2.6 Spachtelung GK/Betondecke, Q3 Decke/Dachschräge in Teilbereichen**
*** wie Position 2.5
Ort:  Decke Besprechung
  Decke Büro/Leitung
Menge: 52,000 m²

**2.7 Spachtelung GK-Platten, Q3 Abkofferungen Wand/Decke**
*** wie Position 2.5
Abwicklungen:
zweiseitig, 12x25cm = 70,0m (25,9m²)
dreiseitig, 12x25x12cm = 85,0m (41,65m²)
dreiseitig, 25x30x25cm = 4,8m (3,84m²)
vierseitig, 20/20/ 20/ 20cm = 2,6m (2,08m²)

Ort:  EG
Menge: 75,000 m²

**2.8 Wandflächen, schleifen, säubern und grundieren**
Innenflächen aus neuem, lufttrockenem Putz (MG 3) Gipskartonplatten, Geringfügige Verunreinigungen durch Staub, Putzreste, Betonschlämme o.ä. ganzflächig entfernen. Kleine Unebenheiten wie Randzonen und Spachtelgrate schleifen und entstauben

Ort:  Decke Besprechung
  Decke Büro/Leitung
Abkofferungen Wand/Decke

einschl. aller Neben- und  Sicherungsarbeiten
Eventuelle Flächen- und Arbeitsgerüste sind bei Bedarf mit einzukalkulieren.
inkl. Lieferung, Montage Material
Menge: 167,000 m²

*Hinweis: TAPEZIEREN*

**2.9 Raufasertapete liefern und aufbringen**
*** Bezugsbeschreibung
Raufasertapete vorpigmentiert in satt aufgetragenen Dispersionskleber (ca. 300ml/m²) liefern und einlegen und mit einer Moosgummiwalze blasenfrei andrücken.
Bahnen auf Stoß verlegen.
Bauteil Decke/Dachschräge. Untergrund Betondecke, Gipskartonplatten bzw.Holzrahmenbau

Ort: EG Besprecher, Büro/Leitung, Windfang

einschl. aller Neben- und  Sicherungsarbeiten
Eventuelle Flächen- und Arbeitsgerüste sind bei Bedarf mit einzukalkulieren.
inkl. Lieferung, Montage Material
Menge: 60,000 m²

**2.10 Glasfasergewebetapete liefern und aufbringen in Laibungen**
*** wie Position 2.9
Glasfasergewebetapete, strukturiert und  vorpigmentiert (ca. 215g/m² ) in satt aufgetragenen Dispersionskleber (ca. 300ml/m²) liefern und einlegen und mit einer Moosgummiwalze blasenfrei andrücken.
Bahnen auf Stoß verlegen und anpassen an Bestandstapete.

Die Teilstücke der Tapete sind in den Fensterlaibungen mit neu eingebauten Fenstern einzupassen. Das Einfügen der Tapete soll daher nach dem tauschen der Fenster im Erdgeschoss erfolgen.

Bauteil Wand. Untergrund Putz, Gipskartonplatten bzw.Holzrahmenbau, Mauerwerk

Ort: Fensterlaibungen mit neuen Fenstern EG
Menge: 25,000 m²

**2.11 Tapezieren der Abkofferungen an Wand/Decke EG**
*** wie Position 2.9
Tapezieren der Abkofferungen an, Wand/Decke. Untergrund Gipskarton, Abwicklungen:
zweiseitig, 12x25cm = 70,0m (25,9m²)
dreiseitig, 12x25x12cm = 85,0m (41,65m²)
dreiseitig, 25x30x25cm = 4,8m (3,84m²)
vierseitig, 20/20/ 20/ 20cm = 2,6m (2,08m²)

Ort:  EG
Menge: 75,000 m²

**2.12 Anschlußfugenabdichtung Wand/Dachschräge/Laibungen**
Anschlussfugenabdichtung zwischen Wand und Dachschräge, Fenster und Laibungen, Anschluss-, Trenn- und Dichtungsfugen mit Acrylfugenmaterial entsprechend DIN 53778, matt, emissions- und lösemittelfrei (mit Gutachten) ausspritzen

inkl. Lieferung- , Material- und Verarbeitungskosten
Menge: 240,000 m

*Hinweis: ANSTRICH*

**2.13 Zweifache, deckende Beschichtung mit Farbe auf Bestandsbeschichtung Wand**
*** Bezugsbeschreibung
Zwischenbeschichtung mit Dispersionsfarbe und Schlussbeschichtung liefern und deckend aufbringen.
Schlussbeschichtung mit Dispersionsfarbe, emissions- und lösemittelfrei, waschbeständig DIN 53778, matt, mittels Konservierungsmittelfreier Innenfarbe

Angebotenes Fabrikat '..................................................'

Einbauort:  gesamte, nicht geflieste Wandflächen EG

Farbe, Glanzgrad: gem. Bauherr/Bemusterung, heller Farbton

einschl. aller Neben- und  Sicherungsarbeiten
Eventuelle Flächen- und Arbeitsgerüste sind bei Bedarf mit einzukalkulieren.
inkl. Lieferung, Montage Material
Menge: 300,000 m²

**2.14 Zweifache, deckende Beschichtung mit Farbe auf Bestandsbeschichtung Decke**
*** wie Position 2.13
Mit Raufaser tapezierte Bestandsdecken und -schrägen im EG flächendecken zweifach überstreichen
Einbauort:  gesamte, tapezierte Deckenfläche EG

einschl. aller Neben- und  Sicherungsarbeiten
Eventuelle Flächen- und Arbeitsgerüste sind bei Bedarf mit einzukalkulieren.

inkl. Lieferung und  Montagekosten
Menge: 243,000 m²

**2.15 Beschichtung der Abkofferungen an Wand/Decke**
*** wie Position 2.13
Tapezieren u. Beschichtung, Decke. Untergrund Gipskarton, Abwicklungen:
zweiseitig, 12x25cm = 70,0m (25,9m²)
dreiseitig, 12x25x12cm = 85,0m (41,65m²)
dreiseitig, 25x30x25cm = 4,8m (3,84m²)
vierseitig, 20/20/ 20/ 20cm = 2,6m (2,08m²)

Ort:  EG

einschl. aller Neben- und  Sicherungsarbeiten
Eventuelle Flächen- und Arbeitsgerüste sind bei Bedarf mit einzukalkulieren.
inkl. Lieferung, Montage Material
Menge: 75,000 m²

### Abschnitt 3 Stundenlohnarbeiten

**3.1 Stundenlohn Meister**
*** Bezugsbeschreibung
Anfallende Regiearbeiten werden nur nach
vorheriger Absprache und Freigabe der Bauleitung
anerkannt. Die entspr. Rapportzettel
sind spätestens 3 Tage nach Ausführung der
Arbeiten zur Unterzeichnung dem Objektüberwacher vorzulegen.

Es werden berechnet:
für: Meisterstunden
Menge: 3,000 h

**3.2 Stundenlohn Facharbeiter**
*** wie Position 3.1
Es werden berechnet:
für: Facharbeiterstunden
Menge: 16,000 h

**3.3 Stundenlohn Helfer**
*** wie Position 3.1
Es werden berechnet:
für: Helferstunden
Menge: 16,000 h

**3.4 Zusätzl. An- & Abfahrt**
Zusätzliche An- & Abfahrten, die nicht durch den AN zu verschulden sind.

1 Stück umfasst die An- & Abfahrt.

Nur nach separater Aufforderung durch die örtliche Objektüberwachung.
Menge: 2,000 St
